# Hochbau
Angebotsaufforderung (GAEB DA XML 3.1, DA83)
Währung: EUR
Erstellt mit: G&W CALIFORNIA PRO, CALIFORNIA PRO V14.3.00, 24.03.2026

## Deckblatt
Leistungsverzeichnis

VOM:  24.03.2026

ABGABETERMIN:  ..................................

BETREFF:  Brandschutztechnische Ertüchtigung in der
  Geschwister-Scholl-Oberschule in Ruhland
  Dresdener Straße 9
  in 01945 Ruhland
  Los 2 - Stahlbauarbeiten

AUFTRAGGEBER:  Amt Ruhland
  Gebäudemanagement
  Rudolf-Breitscheid-Straße 4
  01945 Ruhland

PLANUNG:  BiKo planen + überwachen
  Bahnhofstraße 28
  01968 Senftenberg
  Ansprechpartner: Kerstin Müller-Groba
  Tel.: 03573 708220
  Fax: 03753 708214
  E-Mail: kerstin.mueller-groba@biko-planung.de
  Mobil: 0151 19647372

Der Unterzeichnete erbietet sich, aufgrund genauer Prüfung der Verhältnisse den Vertragsgegenstand nach unterschriftlicher Anerkennung aller Vertragsbestandteile, unter Bindung bis zum Ablauf der
Zuschlagsfrist, zu den in diesem Leistungsverzeichnis angebotenen Einheitspreisen um die voraussichtliche

Gesamtsumme von EUR . . . . . . . . . . . . . . . . . . . . . . . . . .. . . . . . .

in Worten:  . . . . . . . . . . . . . . . . . . . . . . . . . . . . . .. . .. . . . . . . . . . . . . . . . . . . .
  (Euro)
auszuführen.

  Dieses Leistungsverzeichnis wurde erstellt mit dem Programmsystem

  CALIFORNIA 3000 von G & W

. . . . . . . . . . . . , den . . . . . .  . . .  . . . . . . . . . . .  . . . .. . . . . . . . . .. . . . . . . . . . . . . . . . . . . . . .
  Bieter, Stempel und Unterschrift

## 2418_Los 2 Stahlbau: 2418_Brandschutztechnische Ertüchtigung OS Ruhland_Los 2 Stahlbau
Datum: 24.03.2026

### 01 Brandschutztechnische Ertüchtigung OS Ruhland Los 2 - Stahlbau

#### 01.01 Herstellen 2. Rettungsweg

**01.01.0001 Außentreppen mit 2 Austrittspodesten, ein Zwischenpodest, Geländer**
Außentreppen gemäß beiliegender Zeichnung und darauf enthaltener Stahl- und Materiallisten Herstellen und zur Baustelle liefern und Aufstellen / Montieren. Stahlteile aus Fertigteilen, Schweißteilen, Blechen und Stegblechen in verzinkter und pulverbeschichteter Ausführung. Pulverbeschichtung im RAL Farbton 7016 - anthrazitgrau.
Die Podestflächen und Treppenstufen aus Gitterrosten in verzinkter Ausführung. Geländerfüllung aus Streckmetall pulverbeschichtet in RAL 7016 anthrazitgrau, an Treppenkonstruktion nach Wahl des AN befestigen.
Befestigung an Außenwand mit Schubknagge QH 80*4-120 in Bohrloch Durchmesser 120 mm mit Pagelverguss vergießen. Anordnung beidseitig an jedem Ausstiegspodest.

Anlagen zur Angebotserarbeitung:
- Übersicht.pdf
Der auf dem Plan benannte Mengenansatz gilt für eine Treppenanlage.
Menge: 2,000 St

*Hinweis: Hinweis*
Sämtliche Stahlteile der Zaunanlagen sind feuerverzinkt und pulverbeschichtet zu liefern. Der RAL-Ton ist der Einzelposition zu entnehmen.
Alle Zaunfelder erhalten eine geraden oberen Abschluss ohne überstehende Teile. Zulagen für Passstücke und freistehenden Ecken sind im Einheitspreis einzukalkulieren. Fundamentarbeiten einschließlich erforderlicher Erdarbeiten, Fundamentoberkante min. 10 cm unter OK-Gelände.

**01.01.0002 Zaunpfosten Eckpfosten, Stahlvierkantrohr 70/40 mm, L 270cm, Farbe anthrazit, liefern, einbauen**
Zaunpfosten als Eckpfosten, aus Stahlvierkantrohr S235 DIN EN 10219-2, inklusive notwendiger Montageflansche, Postenquerschnitt 70/40 mm, Wanddicke 4 mm, Kopf verschlossen mit Kunststoffkappe, Gesamtpfostenlänge 270 cm, Einbindetiefe im Beton min. 60 cm, Posten feuerverzinkt DIN EN ISO 1461 und pulverbeschichtet DIN 55633, Farbton anthrazit RAL 7016,
Pfosten sind höhen-, lot- und fluchtgerecht mittels Pfostenlehre zu versetzen, Höhenversprünge sind in jeder beliebigen Abstufung innerhalb des Montageflansches vorzunehmen, Einbau in Fundament, Fundament wird gesondert vergütet.
Menge: 4,000 St

**01.01.0003 Zaunpfosten Endpfosten, Stahlvierkantrohr 70/40 mm, L 270cm, Farbe anthrazit, liefern, einbauen**
Zaunpfosten als Endpfosten, aus Stahlvierkantrohr S235 DIN EN 10219-2, T-förmigem Montageflansch, Postenquerschnitt 70/40 mm, Wanddicke 4 mm, Kopf verschlossen mit Kunststoffkappe, Gesamtpfostenlänge 270 cm, Einbindetiefe im Beton min. 60 cm, Posten feuerverzinkt DIN EN ISO 1461 und pulverbeschichtet DIN 55633, Farbton anthrazit RAL 7016,
Pfosten sind höhen-, lot- und fluchtgerecht mittels Pfostenlehre zu versetzen, Höhenversprünge sind in jeder beliebigen Abstufung innerhalb des Montageflansches vorzunehmen, Einbau in Fundament, Fundament wird gesondert vergütet.
Menge: 4,000 St

**01.01.0004 Zaun Streckmetall aus Stahl H 2,0m, L bis 1,80m, Pfosten Stahlvierkantrohr 70/40 mm, Farbe anthrazit, liefern, einbauen**
Zaun mit Streckmetallmatten (Streckmetall-Raute), End- und Eckpfosten werden gesondert vergütet, als U-Profil-Matte, Höhe 2,00 m, ohne Überstand (glatte Oberkante), Maschenweite 20/10/2 mm, befestigen an Pfosten nach Wahl des AN, Befestigung der Matten in den Montageflanschen mittels eines
Klemmkeiles und Schrauben aus nichtrostendem Stahl,
Einzelfeldlänge bis 1,80 m, Pfosten aus Stahlvierkantrohr S235 DIN EN
10219-2, T-förmigem Montageflansch, Pfostenquerschnitt 70/40 mm,
Wanddicke 4 mm, Kopf verschlossen mit Kunststoffkappe, Gesamtpfostenlänge
mind. 260 cm, Matten und Pfosten feuerverzinkt DIN EN ISO 1461 und
pulverbeschichtet DIN 55633, Farbton anthrazit RAL 7016,
Pfosten sind höhen-, lot- und fluchtgerecht mittels Pfostenlehre zu versetzen,
Einbau in Fundament, Fundament wird gesondert vergütet.

angebotenes Fabrikat:
Hersteller/Typ '....................................................'
vom Bieter einzutragen.
Menge: 26,000 m

**01.01.0005 Drehflügeltür Zaun Weite 125cm H 2m Rahmen Stahlvierkantrohr 80/40mm WD 4mm Füllung Stahlgitter Stahlgittermatte Doppelstabmatte Maschenweite 50/200mm verz pulverbesch anthrazit Profilzylinder Drückergarnitur fest Alu eloxiert 3D verstellbar Öffnung 180Grad Pfosten Stahlvierkantrohr 80/80mm WD 4mm L 270cm**
Drehflügeltür für Zaun, handbetätigt, lichte Weite 125 cm, Höhe 2 m, mit umlaufendem Rahmen, aus Stahlvierkantrohr S235 DIN EN 10219-2, Querschnitt 80/40 mm, Wanddicke 4 mm, Feldfüllung mit Stahlgitter, im Rahmen eingeschweißt, Streckmetallmatten (Streckmetall-Raute), Maschenweite 20/10/2 mm, pulverbeschichtet DIN 55633-1, Farbton anthrazit RAL 7016, mit Doppeleinsteckschloss für Profilzylinder, Wechselgarnitur, beidseitig fest, mit Rosetten, beidseitig, aus Aluminium, eloxiert, mit dreidimensional verstellbaren Bändern, Öffnungswinkel bis 180 Grad,
Türpfosten aus Stahlvierkantrohr S235 DIN EN 10219-2, Querschnitt 80/80 mm, Wanddicke 4 mm, Kopf verschlossen mit verschweißter Platte, Gesamtpfostenlänge 270 cm, Einbau in Fundament, Fundament wird gesondert vergütet.

angebotenes Fabrikat:
Hersteller/Typ '....................................................'
vom Bieter einzutragen.
Menge: 2,000 St

**01.01.0006 Ortbeton Einzelfundament unbewehrt C25/30**
Ortbeton Einzelfundament, obere Betonfläche waagerecht, aus unbewehrtemBeton, Normalbeton C 25/30 DIN EN 206, DIN 1045-2, natürliche Gesteinskörnung, Expositionsklasse Frostangriff mit und ohne Taumittel XF1, Expositionsklasse kein Korrosions- oder Angriffsrisiko X0, Feuchtigkeitsklasse Betonkorrosion, in feuchter Umgebung WF, Einzelvolumen bis 0,25 m3, Abmessungen L/B/H 0,4/0,4/0,8 m.
Menge: 3,000 m3
